# Aislamiento térmico bajo forjado

- Propiedad del archivo: CYPE INGENIEROS, S.A.
- Formato: FIEBDC-3/2002
- Divisa: EUR
- Costes indirectos: 3.00 %
- IVA: 21.00 %

## N Aislamientos e impermeabilizaciones

### NA Aislamientos térmicos

#### NAD Bajo forjados

**NAD010** m² Aislamiento térmico bajo forjado, formado por manta de lana mineral, revestida por una de sus caras con una barrera de vapor constituida por papel kraft y polietileno, suministrada en rollos, manta Kraft (TI 212) "KNAUF INSULATION", de 120 mm de espesor, según UNE-EN 13162, resistencia térmica 3 m²K/W, conductividad térmica 0,04 W/(mK), colocado a tope y fijado mecánicamente.
Aislamiento térmico bajo forjado, formado por manta de lana mineral, revestida por una de sus caras con una barrera de vapor constituida por papel kraft y polietileno, suministrada en rollos, manta Kraft (TI 212) "KNAUF INSULATION", de 120 mm de espesor, según UNE-EN 13162, resistencia térmica 3 m²K/W, conductividad térmica 0,04 W/(mK), colocado a tope y fijado mecánicamente.
Incluye: Limpieza y preparación de la superficie soporte. Replanteo y corte del aislamiento. Colocación del aislamiento. Fijación del aislamiento.
Criterio de medición de proyecto: Superficie medida según documentación gráfica de Proyecto.
Criterio de medición de obra: Se medirá la superficie realmente ejecutada según especificaciones de Proyecto.

| Código | Ud | Descripción | Rendimiento | Precio | Importe |
|---|---|---|---|---|---|
| mt16lki020dfl | m² | Manta de lana mineral, revestida por una de sus caras con una barrera de vapor constituida por papel kraft y polietileno, suministrada en rollos, manta Kraft (TI 212) "KNAUF INSULATION", de 120 mm de espesor, según UNE-EN 13162, con certificado de calidad del aire interior Eurofins Gold, resistencia térmica 3 m²K/W, conductividad térmica 0,04 W/(mK), Euroclase F de reacción al fuego, con código de designación MW-EN 13162-T1-Z2,2, de aplicación como aislante térmico y acústico entre tabiques aligerados de cubiertas inclinadas o planas ventiladas, y sobre falsos techos. Las resinas empleadas en la fabricación no contienen formaldehído ni fenoles (E-Technology). (material) | 1.050 | 4.89 | 5.13 |
| mt16aaa027a | Ud | Taco de expansión y clavo de polipropileno, con aro de estanqueidad, para fijación mecánica de mantas aislantes. (material) | 3.000 | 0.08 | 0.24 |
| mo054 | h | Oficial 1ª montador de aislamientos. (mano de obra) | 0.121 | 19.11 | 2.31 |
| mo101 | h | Ayudante montador de aislamientos. (mano de obra) | 0.121 | 17.53 | 2.12 |
| % | % | Costes directos complementarios | 2 % | 9.80 | 0.20 |
|  |  | Costes directos |  |  | 10.00 |
