# Aislamiento térmico por el exterior en fachada ventilada

- Propiedad del archivo: CYPE INGENIEROS, S.A.
- Formato: FIEBDC-3/2002
- Divisa: EUR
- Costes indirectos: 3.00 %
- IVA: 21.00 %

## N Aislamientos e impermeabilizaciones

### NA Aislamientos térmicos

#### NAF Fachadas y medianerías

**NAF040** m² Aislamiento térmico por el exterior en fachada ventilada, formado por panel de lana mineral, semirrígido, no revestido, panel Plus (TP 138) "KNAUF INSULATION", de 50 mm de espesor, según UNE-EN 13162, resistencia térmica 1,55 m²K/W, conductividad térmica 0,032 W/(mK), colocado a tope y fijado mecánicamente, con lámina altamente transpirable, impermeable al agua de lluvia, de polipropileno, Homeseal LDS 0,02 UV "KNAUF INSULATION", de 0,2 mm de espesor y 270 g/m², 0,02 m de espesor de aire equivalente frente a la difusión de vapor de agua, según UNE-EN 1931, estanqueidad al agua clase W1 según UNE-EN 1928, Euroclase B-s1, d0 de reacción al fuego, según UNE-EN 13501-1. Incluso cinta autoadhesiva para sellado de juntas.
Aislamiento térmico por el exterior en fachada ventilada, formado por panel de lana mineral, semirrígido, no revestido, panel Plus (TP 138) "KNAUF INSULATION", de 50 mm de espesor, según UNE-EN 13162, resistencia térmica 1,55 m²K/W, conductividad térmica 0,032 W/(mK), colocado a tope y fijado mecánicamente, con lámina altamente transpirable, impermeable al agua de lluvia, de polipropileno, Homeseal LDS 0,02 UV "KNAUF INSULATION", de 0,2 mm de espesor y 270 g/m², 0,02 m de espesor de aire equivalente frente a la difusión de vapor de agua, según UNE-EN 1931, estanqueidad al agua clase W1 según UNE-EN 1928, Euroclase B-s1, d0 de reacción al fuego, según UNE-EN 13501-1. Incluso cinta autoadhesiva para sellado de juntas.
Incluye: Replanteo y corte del aislamiento. Colocación del aislamiento. Fijación del aislamiento. Resolución de puntos singulares. Sellado de juntas y uniones. Colocación de la lámina para el control del vapor. Colocación de la cinta de sellado.
Criterio de medición de proyecto: Superficie medida según documentación gráfica de Proyecto.
Criterio de medición de obra: Se medirá la superficie realmente ejecutada según especificaciones de Proyecto.

| Código | Ud | Descripción | Rendimiento | Precio | Importe |
|---|---|---|---|---|---|
| mt16lki005e | Ud | Fijación mecánica de 100 mm de longitud, para paneles aislantes de la gama Ultravent "KNAUF INSULATION", colocados directamente sobre la superficie soporte. (material) | 4.000 | 0.23 | 0.92 |
| mt16lki010iej | m² | Panel de lana mineral, semirrígido, no revestido, panel Plus (TP 138) "KNAUF INSULATION", de 50 mm de espesor, según UNE-EN 13162, con certificado de calidad del aire interior Eurofins Gold, resistencia térmica 1,55 m²K/W, conductividad térmica 0,032 W/(mK), Euroclase A1 de reacción al fuego según UNE-EN 13501-1, con código de designación MW-EN 13162-T4-WS-WL(P)-AFr5. Las resinas empleadas en la fabricación no contienen formaldehído ni fenoles (E-Technology). (material) | 1.050 | 5.76 | 6.05 |
| mt16aaa030 | m | Cinta autoadhesiva para sellado de juntas. (material) | 0.440 | 0.30 | 0.13 |
| mt15kbv050d | m² | Lámina altamente transpirable, impermeable al agua de lluvia, de polipropileno, Homeseal LDS 0,02 UV "KNAUF INSULATION", de 0,2 mm de espesor y 270 g/m², 0,02 m de espesor de aire equivalente frente a la difusión de vapor de agua, según UNE-EN 1931, estanqueidad al agua clase W1 según UNE-EN 1928, Euroclase B-s1, d0 de reacción al fuego, según UNE-EN 13501-1, con resistencia a los rayos UV, rango de temperatura de trabajo de -30 a 80°C. (material) | 1.700 | 5.64 | 9.59 |
| mt15kbv060k | m | Cinta autoadhesiva, Siga Wigluv Black "KNAUF INSULATION", con adhesivo acrílico sin disolventes y película de separación de papel siliconado, 2 m de espesor de aire equivalente frente a la difusión de vapor de agua, según UNE-EN 1931, con resistencia a los rayos UV, rango de temperatura de trabajo de -40 a 100°C. (material) | 1.500 | 1.91 | 2.87 |
| mo054 | h | Oficial 1ª montador de aislamientos. (mano de obra) | 0.080 | 19.42 | 1.55 |
| mo101 | h | Ayudante montador de aislamientos. (mano de obra) | 0.040 | 17.90 | 0.72 |
| % | % | Costes directos complementarios | 2 % | 21.83 | 0.44 |
|  |  | Costes directos |  |  | 22.27 |
