# Aislamiento termoacústico de suelos flotantes, con lanas minerales

- Propiedad del archivo: CYPE INGENIEROS, S.A.
- Formato: FIEBDC-3/2002
- Divisa: EUR
- Costes indirectos: 3.00 %
- IVA: 21.00 %

## N Aislamientos e impermeabilizaciones

### NA Aislamientos térmicos

#### NAL Suelos flotantes

**NAL010** m² Aislamiento termoacústico de suelos flotantes, con lanas minerales.
Aislamiento termoacústico de suelos flotantes, formado por panel de lana de roca, no revestido, aglomerado con resinas, imputrescible, Smart Floor TP "KNAUF INSULATION", de 20 mm de espesor, según UNE-EN 13162, resistencia térmica 0,55 m²K/W, conductividad térmica 0,036 W/(mK), colocado a tope, simplemente apoyado, cubierto con film de polietileno de 0,2 mm de espesor y desolidarización perimetral realizada con el mismo material aislante, preparado para recibir una base de pavimento de mortero u hormigón. Incluso cinta autoadhesiva para sellado de juntas.
Incluye: Limpieza y preparación de la superficie soporte. Replanteo y corte del aislamiento. Colocación del aislamiento. Colocación del film de polietileno. Sellado de juntas del film de polietileno.
Criterio de medición de proyecto: Superficie medida según documentación gráfica de Proyecto.
Criterio de medición de obra: Se medirá la superficie realmente ejecutada según especificaciones de Proyecto.

| Código | Ud | Descripción | Rendimiento | Precio | Importe |
|---|---|---|---|---|---|
| mt16lkr010bab | m² | Panel de lana de roca, no revestido, aglomerado con resinas, imputrescible, Smart Floor TP "KNAUF INSULATION", de 20 mm de espesor, según UNE-EN 13162, con certificado de calidad del aire interior Eurofins Gold, resistencia térmica 0,55 m²K/W, conductividad térmica 0,036 W/(mK), rigidez dinámica 25 MN/m³, Euroclase A1 de reacción al fuego según UNE-EN 13501-1, con código de designación MW-EN 13162-T6-CP4-WS-WL(P)-AFr5, de aplicación como aislante térmico y acústico a ruido de impacto en suelos flotantes, proporcionando una reducción del nivel global de presión de ruido de impactos de 29 dB. Las resinas empleadas en la fabricación no contienen formaldehído ni fenoles (E-Technology). (material) | 1.100 | 6.28 | 6.91 |
| mt16png010d | m² | Film de polietileno de 0,2 mm de espesor y 184 g/m² de masa superficial. (material) | 1.100 | 0.41 | 0.45 |
| mt16aaa030 | m | Cinta autoadhesiva para sellado de juntas. (material) | 0.250 | 0.30 | 0.08 |
| mo054 | h | Oficial 1ª montador de aislamientos. (mano de obra) | 0.080 | 20.48 | 1.64 |
| mo101 | h | Ayudante montador de aislamientos. (mano de obra) | 0.080 | 18.92 | 1.51 |
| % | % | Costes directos complementarios | 2 % | 10.59 | 0.21 |
|  |  | Costes directos |  |  | 10.80 |
