# Aislamiento térmico entre montantes en trasdosado autoportante de placas

- Propiedad del archivo: CYPE INGENIEROS, S.A.
- Formato: FIEBDC-3/2002
- Divisa: EUR
- Costes indirectos: 3.00 %
- IVA: 21.00 %

## N Aislamientos e impermeabilizaciones

### NA Aislamientos térmicos

#### NAO Trasdosados

**NAO030** m² Aislamiento térmico entre montantes en trasdosado autoportante de placas.
Aislamiento térmico entre los montantes de la estructura portante del trasdosado autoportante de placas, formado por panel de lana de vidrio, no revestido, suministrado en rollos, Ultracoustic Plus R "KNAUF INSULATION", de 50 mm de espesor, según UNE-EN 13162, resistencia térmica 1,4 m²K/W, conductividad térmica 0,035 W/(mK), colocado entre los montantes de la estructura portante.
Incluye: Corte del aislamiento. Colocación del aislamiento entre los montantes.
Criterio de medición de proyecto: Superficie medida según documentación gráfica de Proyecto.
Criterio de medición de obra: Se medirá la superficie realmente ejecutada según especificaciones de Proyecto.

| Código | Ud | Descripción | Rendimiento | Precio | Importe |
|---|---|---|---|---|---|
| mt16lki020baa | m² | Panel de lana de vidrio, no revestido, suministrado en rollos, Ultracoustic Plus R "KNAUF INSULATION", de 50 mm de espesor, según UNE-EN 13162, con certificado de calidad del aire interior Eurofins Gold, resistencia térmica 1,4 m²K/W, conductividad térmica 0,035 W/(mK), Euroclase A1 de reacción al fuego según UNE-EN 13501-1, con código de designación MW-EN 13162-T4-WS-WL(P)-AFr5, de aplicación como aislante térmico y acústico en tabiques y trasdosados de yeso laminado, cerramientos verticales y particiones de fábrica. Las resinas empleadas en la fabricación no contienen formaldehído ni fenoles (E-Technology). (material) | 1.050 | 3.18 | 3.34 |
| mo054 | h | Oficial 1ª montador de aislamientos. (mano de obra) | 0.050 | 20.48 | 1.02 |
| mo101 | h | Ayudante montador de aislamientos. (mano de obra) | 0.050 | 18.92 | 0.95 |
| % | % | Costes directos complementarios | 2 % | 5.31 | 0.11 |
|  |  | Costes directos |  |  | 5.42 |
