# Aislamiento térmico intermedio en particiones interiores de hoja de fábrica

- Propiedad del archivo: CYPE INGENIEROS, S.A.
- Formato: FIEBDC-3/2002
- Divisa: EUR
- Costes indirectos: 3.00 %
- IVA: 21.00 %

## N Aislamientos e impermeabilizaciones

### NA Aislamientos térmicos

#### NAP Particiones

**NAP010** m² Aislamiento térmico intermedio en particiones interiores de hoja de fábrica.
Aislamiento térmico intermedio en particiones interiores de hoja de fábrica, formado por panel de lana de roca, no revestido, aglomerado con resinas, imputrescible, Smart Acoustik 7 "KNAUF INSULATION", de 40 mm de espesor, según UNE-EN 13162, resistencia térmica 1,15 m²K/W, conductividad térmica 0,034 W/(mK), colocado a tope y simplemente apoyado. Incluso cinta autoadhesiva para sellado de juntas.
Incluye: Replanteo y corte del aislamiento. Colocación del aislamiento. Resolución de puntos singulares. Sellado de juntas y uniones.
Criterio de medición de proyecto: Superficie medida según documentación gráfica de Proyecto.
Criterio de medición de obra: Se medirá la superficie realmente ejecutada según especificaciones de Proyecto.

| Código | Ud | Descripción | Rendimiento | Precio | Importe |
|---|---|---|---|---|---|
| mt16lkr010aci | m² | Panel de lana de roca, no revestido, aglomerado con resinas, imputrescible, Smart Acoustik 7 "KNAUF INSULATION", de 40 mm de espesor, según UNE-EN 13162, con certificado de calidad del aire interior Eurofins Gold, resistencia térmica 1,15 m²K/W, conductividad térmica 0,034 W/(mK), Euroclase A1 de reacción al fuego según UNE-EN 13501-1, con código de designación MW-EN 13162-T5-WS-WL(P)-AFr5, de aplicación como aislante térmico y acústico en cerramientos verticales, absorbente acústico en tabiques de yeso laminado y particiones de fábrica. Las resinas empleadas en la fabricación no contienen formaldehído ni fenoles (E-Technology). (material) | 1.050 | 7.69 | 8.07 |
| mt16aaa030 | m | Cinta autoadhesiva para sellado de juntas. (material) | 0.440 | 0.30 | 0.13 |
| mo054 | h | Oficial 1ª montador de aislamientos. (mano de obra) | 0.020 | 20.48 | 0.41 |
| mo101 | h | Ayudante montador de aislamientos. (mano de obra) | 0.010 | 18.92 | 0.19 |
| % | % | Costes directos complementarios | 2 % | 8.80 | 0.18 |
|  |  | Costes directos |  |  | 8.98 |
