# Aislamiento térmico por el exterior en fachada ventilada

- Propiedad del archivo: CYPE INGENIEROS, S.A.
- Formato: FIEBDC-3/2002
- Divisa: EUR
- Costes indirectos: 3.00 %
- IVA: 21.00 %

## N Aislamientos e impermeabilizaciones

### NA Aislamientos térmicos

#### NAQ Fachadas ventiladas

**NAQ010** m² Aislamiento térmico por el exterior en fachada ventilada.
Aislamiento térmico por el exterior en fachada ventilada, formado por panel de lana de vidrio, hidrófobo, revestido por una de sus caras con velo de vidrio de color negro, Ultravent 032 "KNAUF INSULATION", de 50 mm de espesor, según UNE-EN 13162, resistencia térmica 1,55 m²K/W, conductividad térmica 0,032 W/(mK), colocado a tope y fijado mecánicamente. Incluso cinta autoadhesiva para sellado de juntas.
Incluye: Replanteo y corte del aislamiento. Colocación del aislamiento. Fijación del aislamiento. Resolución de puntos singulares. Sellado de juntas y uniones.
Criterio de medición de proyecto: Superficie medida según documentación gráfica de Proyecto.
Criterio de medición de obra: Se medirá la superficie realmente ejecutada según especificaciones de Proyecto.

| Código | Ud | Descripción | Rendimiento | Precio | Importe |
|---|---|---|---|---|---|
| mt16lki005e | Ud | Fijación mecánica de 100 mm de longitud, para paneles aislantes de la gama Ultravent "KNAUF INSULATION", colocados directamente sobre la superficie soporte. (material) | 4.000 | 0.43 | 1.72 |
| mt16lki010ibi | m² | Panel de lana de vidrio, hidrófobo, revestido por una de sus caras con velo de vidrio de color negro, Ultravent 032 "KNAUF INSULATION", de 50 mm de espesor, según UNE-EN 13162, con certificado de calidad del aire interior Eurofins Gold, resistencia térmica 1,55 m²K/W, conductividad térmica 0,032 W/(mK), Euroclase A1 de reacción al fuego según UNE-EN 13501-1, con código de designación MW-EN 13162-T4-WS-WL(P)-AFr10, de aplicación como aislante térmico y acústico en cerramientos de fachada ventilada. Las resinas empleadas en la fabricación no contienen formaldehído ni fenoles (E-Technology). (material) | 1.050 | 11.47 | 12.04 |
| mt16aaa030 | m | Cinta autoadhesiva para sellado de juntas. (material) | 0.440 | 0.30 | 0.13 |
| mo054 | h | Oficial 1ª montador de aislamientos. (mano de obra) | 0.080 | 20.48 | 1.64 |
| mo101 | h | Ayudante montador de aislamientos. (mano de obra) | 0.040 | 18.92 | 0.76 |
| % | % | Costes directos complementarios | 2 % | 16.29 | 0.33 |
|  |  | Costes directos |  |  | 16.62 |
