# Aislamiento térmico bajo forjado

- Propiedad del archivo: CYPE INGENIEROS, S.A.
- Formato: FIEBDC-3/2002
- Divisa: EUR
- Costes indirectos: 3.00 %
- IVA: 21.00 %

**NAD010** m² Aislamiento térmico bajo forjado, formado por manta de lana mineral, revestida por una de sus caras con una barrera de vapor de altas prestaciones, constituida por aluminio y papel kraft, suministrada en rollos, manta aluminio (TI 312) "KNAUF INSULATION", de 100 mm de espesor, según UNE-EN 13162, resistencia térmica 2,5 m²K/W, conductividad térmica 0,04 W/(mK), colocado a tope y fijado con adhesivo cementoso.
Aislamiento térmico bajo forjado, formado por manta de lana mineral, revestida por una de sus caras con una barrera de vapor de altas prestaciones, constituida por aluminio y papel kraft, suministrada en rollos, manta aluminio (TI 312) "KNAUF INSULATION", de 100 mm de espesor, según UNE-EN 13162, resistencia térmica 2,5 m²K/W, conductividad térmica 0,04 W/(mK), colocado a tope y fijado con adhesivo cementoso.
Incluye: Limpieza y preparación de la superficie soporte. Replanteo y corte del aislamiento. Colocación del aislamiento. Fijación del aislamiento.
Criterio de medición de proyecto: Superficie medida según documentación gráfica de Proyecto.
Criterio de medición de obra: Se medirá la superficie realmente ejecutada según especificaciones de Proyecto.

| Código | Ud | Descripción | Rendimiento | Precio | Importe |
|---|---|---|---|---|---|
| mt16lki020eem | m² | Manta de lana mineral, revestida por una de sus caras con una barrera de vapor de altas prestaciones, constituida por aluminio y papel kraft, suministrada en rollos, manta aluminio (TI 312) "KNAUF INSULATION", de 100 mm de espesor, según UNE-EN 13162, con certificado de calidad del aire interior Eurofins Gold, resistencia térmica 2,5 m²K/W, conductividad térmica 0,04 W/(mK), Euroclase A1 de reacción al fuego, con código de designación MW-EN 13162-T2-Z9, de aplicación como aislante térmico y acústico entre tabiques aligerados de cubiertas inclinadas o planas ventiladas, y sobre falsos techos. Las resinas empleadas en la fabricación no contienen formaldehído ni fenoles (E-Technology). (material) | 1.050 | 5.92 | 6.22 |
| mt16aaa040k | kg | Adhesivo cementoso para fijación de mantas aislantes. (material) | 2.500 | 0.45 | 1.13 |
| mo054 | h | Oficial 1ª montador de aislamientos. (mano de obra) | 0.101 | 19.11 | 1.93 |
| mo101 | h | Ayudante montador de aislamientos. (mano de obra) | 0.101 | 17.53 | 1.77 |
| % | % | Costes directos complementarios | 2 % | 11.05 | 0.22 |
|  |  | Costes directos |  |  | 11.27 |
