# Aislamiento termoacústico exterior de conductos metálicos

- Propiedad del archivo: CYPE Ingenieros S.A.
- Formato: FIEBDC-3/2016
- Programa: Generador de precios de la construcción. CYPE Ingenieros, S.A.
- Fecha: 11/03/2022
- Divisa: EUR
- Costes indirectos: 3 %
- IVA: 21 %

## N Aislamientos e impermeabilizaciones

### NA Aislamientos térmicos

#### NAC Conductos metálicos

**NAC010** m² Aislamiento termoacústico exterior de conductos metálicos.
Aislamiento termoacústico exterior para conducto metálico circular de climatización, realizado con panel de lana de vidrio, no revestido, suministrado en rollos, Ultracoustic R "KNAUF INSULATION", de 50 mm de espesor, según UNE-EN 13162, resistencia térmica 1,35 m²K/W, conductividad térmica 0,037 W/(mK), sellado y fijado con cinta autoadhesiva de aluminio.
Incluye: Limpieza y preparación de la superficie soporte. Replanteo y corte del aislamiento. Colocación del aislamiento. Fijación del aislamiento. Sellado de juntas y uniones.
Criterio de medición de proyecto: Superficie medida según documentación gráfica de Proyecto.
Criterio de medición de obra: Se medirá la superficie realmente ejecutada según especificaciones de Proyecto.

| Código | Ud | Descripción | Rendimiento | Precio | Importe |
|---|---|---|---|---|---|
| mt16lki020aaa | m² | Panel de lana de vidrio, no revestido, suministrado en rollos, Ultracoustic R "KNAUF INSULATION", de 50 mm de espesor, según UNE-EN 13162, con certificado de calidad del aire interior Eurofins Gold, resistencia térmica 1,35 m²K/W, conductividad térmica 0,037 W/(mK), Euroclase A1 de reacción al fuego según UNE-EN 13501-1, con código de designación MW-EN 13162-T2-AFr5, de aplicación como aislante térmico y acústico en tabiques y trasdosados de yeso laminado, cerramientos verticales y particiones de fábrica. Las resinas empleadas en la fabricación no contienen formaldehído ni fenoles (E-Technology). (material) | 1.1 | 2.44 | 2.684 |
| mt42con020 | m | Cinta autoadhesiva de aluminio, de 50 micras de espesor y 65 mm de anchura, a base de resinas acrílicas, para el sellado y fijación del aislamiento. (material) | 1.5 | 0.19 | 0.285 |
| mo054 | h | Oficial 1ª montador de aislamientos. (mano de obra) | 0.109 | 20.48 | 2.232 |
| mo101 | h | Ayudante montador de aislamientos. (mano de obra) | 0.109 | 18.92 | 2.062 |
| % | % | Costes directos complementarios | 2 % | 7.263 | 0.145 |
|  |  | Costes directos |  |  | 7.408 |

Residuos:
- colocación: mt16lki020aaa; factor de residuo 0.048
- colocación: mt42con020; factor de residuo 0.048

## Recursos

**mt16lki020aaa** m² Panel de lana de vidrio
Datos técnicos: Coste energético 75.247 MJ; Emisión de CO2 3.795 kg; Código LER 17 06 04; Masa del elemento 2 kg; Volumen 0.003333 m3
Residuos:
- embalaje: re170203 Plástico. (componente de residuo); rendimiento 0.024 kg; Código LER 17 02 03; Masa del elemento 1 kg; Volumen 0.001667 m3

**mt42con020** m Cinta autoadhesiva de aluminio
Datos técnicos: Coste energético 2.985 MJ; Emisión de CO2 0.209 kg; Código LER 17 04 02; Masa del elemento 0.023 kg; Volumen 0.000015 m3
Residuos:
- embalaje: re170203 Plástico; rendimiento 0.005 kg
