# Sellado estanco de paso de tubos con pieza prefabricada, en paramento de madera

- Propiedad del archivo: CYPE Ingenieros S.A.
- Formato: FIEBDC-3/2016
- Programa: Generador de precios de la construcción. CYPE Ingenieros, S.A.
- Fecha: 11/03/2022
- Divisa: EUR
- Costes indirectos: 3 %
- IVA: 21 %

## N Aislamientos e impermeabilizaciones

### NE Estanqueidad

#### NEI Instalaciones

**NEI020** Ud Sellado estanco de paso de tubos con pieza prefabricada, en paramento de madera.
Sellado estanco con pieza autoadhesiva, para un tubo de 15 a 22 mm de diámetro, Homeseal LDS Manguito 15-22 mm "KNAUF INSULATION", de papel kraft y caucho sintético EPDM, de 15x15 cm, en paramento de madera.
Incluye: Limpieza y preparación de la superficie. Colocación de la pieza.
Criterio de medición de proyecto: Número de unidades previstas, según documentación gráfica de Proyecto.
Criterio de medición de obra: Se medirá el número de unidades realmente ejecutadas según especificaciones de Proyecto.

| Código | Ud | Descripción | Rendimiento | Precio | Importe |
|---|---|---|---|---|---|
| mt15ski010a | Ud | Pieza para la resolución del paso de instalaciones, autoadhesiva, para un tubo de 15 a 22 mm de diámetro, Homeseal LDS Manguito 15-22 mm "KNAUF INSULATION", de papel kraft y caucho sintético EPDM, de 15x15 cm, para aplicar en interiores. (material) | 1 | 4.62 | 4.620 |
| mo101 | h | Ayudante montador de aislamientos. (mano de obra) | 0.011 | 18.92 | 0.208 |
| % | % | Costes directos complementarios | 2 % | 4.828 | 0.097 |
|  |  | Costes directos |  |  | 4.925 |

Residuos:
- colocación: mt15ski010a; factor de residuo 0.0275

## Recursos

**mt15ski010a** Ud Pieza para la resolución del paso de instalaciones
Datos técnicos: Coste energético 1.360 MJ; Emisión de CO2 0.101 kg; Código LER 17 02 03; Masa del elemento 0.03 kg; Volumen 0.00005 m3
Residuos:
- embalaje: re150101 Envases de papel y cartón. (componente de residuo); rendimiento 0.035 kg; Código LER 15 01 01; Masa del elemento 1 kg; Volumen 0.001333 m3
