# Cubierta plana no transitable, no ventilada, ajardinada extensiva. Sistema Urbanscape "KNAUF INSULATION"

- Propiedad del archivo: CYPE Ingenieros S.A.
- Formato: FIEBDC-3/2016
- Programa: Generador de precios de la construcción. CYPE Ingenieros, S.A.
- Fecha: 11/03/2022
- Divisa: EUR
- Costes indirectos: 3 %
- IVA: 21 %

## Q Cubiertas

### QV Sistemas de cubiertas verdes

#### QVE Extensivas

**QVE010** m² Cubierta plana no transitable, no ventilada, ajardinada extensiva. Sistema Urbanscape "KNAUF INSULATION".
Cubierta plana no transitable, no ventilada, ajardinada extensiva (ecológica), sistema Urbanscape "KNAUF INSULATION", pendiente del 1% al 5%. Membrana antirraíces Urbanscape "KNAUF INSULATION", de polietileno de baja densidad, de color negro, para evitar la penetración de raíces en la membrana impermeable; CAPA DRENANTE Y RETENEDORA DE AGUA: lámina Urbanscape C "KNAUF INSULATION", con depósito de agua, formada por membrana de poliestireno reciclado reforzado con perforaciones en la parte superior; CAPA DE PROTECCIÓN: sustrato Urbanscape Green Roll (HTC GR) de lana mineral "KNAUF INSULATION", de 40 mm de espesor, a base de fibras largas cosidas para formar un fieltro compacto y no deformable, con una retención de agua de 29 l/m², tepe Urbanscape Sedum-mix "KNAUF INSULATION", biodegradable, con 12 especies distintas de sedum. Incluso cantos rodados para el relleno del espacio entre el borde de la cubierta y la vegetación.
Criterio de valoración económica: El precio no incluye la formación de pendientes, el aislamiento térmico ni la impermeabilización.
Incluye: Colocación de la membrana antirraíces. Colocación de la capa drenante y retenedora de agua. Colocación del sustrato. Colocación del tepe. Relleno del espacio entre el borde de la cubierta y el tepe con cantos rodados.
Criterio de medición de proyecto: Superficie medida en proyección horizontal, según documentación gráfica de Proyecto, desde las caras interiores de los antepechos o petos perimetrales que la limitan.
Criterio de medición de obra: Se medirá, en proyección horizontal, la superficie realmente ejecutada según especificaciones de Proyecto, desde las caras interiores de los antepechos o petos perimetrales que la limitan.

| Código | Ud | Descripción | Rendimiento | Precio | Importe |
|---|---|---|---|---|---|
| mt14lbk010 | m² | Membrana antirraíces Urbanscape "KNAUF INSULATION", de polietileno de baja densidad, de color negro, para cubiertas ajardinadas extensivas. (material) | 1.1 | 3.77 | 4.147 |
| mt14lbk020a | m² | Lámina drenante y retenedora de agua, Urbanscape C "KNAUF INSULATION", con depósito de agua, formada por membrana de poliestireno reciclado reforzado con perforaciones en la parte superior, para cubiertas ajardinadas extensivas. (material) | 1.1 | 16.66 | 18.326 |
| mt48sak010 | m² | Sustrato Urbanscape Green Roll (HTC GR) de lana mineral "KNAUF INSULATION", de 40 mm de espesor, para cubiertas ajardinadas extensivas. (material) | 1.1 | 11.25 | 12.375 |
| mt14lbk040 | m² | Tepe Urbanscape Sedum-mix "KNAUF INSULATION", para cubiertas ajardinadas extensivas. (material) | 1.1 | 38.99 | 42.889 |
| mt01arc010 | t | Cantos rodados lavados, de granulometría comprendida entre 16 y 32 mm. (material) | 0.04 | 21.23 | 0.849 |
| mo040 | h | Oficial 1ª jardinero. (mano de obra) | 0.28 | 19.93 | 5.580 |
| mo115 | h | Peón jardinero. (mano de obra) | 0.28 | 18.69 | 5.233 |
| % | % | Costes directos complementarios | 2 % | 89.399 | 1.788 |
|  |  | Costes directos |  |  | 91.187 |

Residuos:
- colocación: mt14lbk010; factor de residuo 0.0693855
- colocación: mt14lbk020a; factor de residuo 0.0524852
- colocación: mt48sak010; factor de residuo 0.0474
- colocación: mt14lbk040 Tepe Urbanscape Sedum-mix "KNAUF INSULATION", para cubiertas ajardinadas extensivas; factor de residuo 0.035
- colocación: mt01arc010 Cantos rodados lavados, de granulometría comprendida entre 16 y 32 mm; factor de residuo 0.0040935

## Recursos

**mt14lbk010** m² Membrana antirraíces Urbanscape "KNAUF INSULATION"
Datos técnicos: Coste energético 40.148 MJ; Emisión de CO2 1.522 kg; Código LER 17 02 03; Masa del elemento 7.78 kg; Volumen 0.012967 m3
Residuos:
- embalaje: re170203 Plástico. (componente de residuo); rendimiento 0.05 kg; Código LER 17 02 03; Masa del elemento 1 kg; Volumen 0.001667 m3

**mt14lbk020a** m² Lámina drenante y retenedora de agua
Datos técnicos: Coste energético 40.940 MJ; Emisión de CO2 1.560 kg; Código LER 17 02 03; Masa del elemento 7.78 kg; Volumen 0.012967 m3
Residuos:
- embalaje: re170203 Plástico; rendimiento 0.06 kg

**mt48sak010** m² Sustrato Urbanscape Green Roll (HTC GR) de lana mineral "KNAUF INSULATION"
Datos técnicos: Coste energético 60.935 MJ; Emisión de CO2 3.072 kg; Código LER 17 06 04; Masa del elemento 1.6 kg; Volumen 0.002667 m3
Residuos:
- embalaje: re170203 Plástico; rendimiento 0.028 kg

**mt14lbk040** m² Tepe Urbanscape Sedum-mix "KNAUF INSULATION", para cubiertas ajardinadas extensivas
Datos técnicos: Coste energético 41.759 MJ; Emisión de CO2 1.600 kg; Código LER 17 02 03; Masa del elemento 7.78 kg; Volumen 0.012967 m3
Residuos:
- embalaje: re170203 Plástico; rendimiento 0.07 kg

**mt01arc010** t Cantos rodados lavados, de granulometría comprendida entre 16 y 32 mm
Datos técnicos: Coste energético 150.000 MJ; Emisión de CO2 8.000 kg; Código LER 01 04 08; Masa del elemento 1000 kg; Volumen 0.666667 m3
